# Rahmenvertrag SBL 2027
Angebotsaufforderung (GAEB DA XML 3.2, DA83)
Projekt: 27-002
Währung: EUR
Vergabeart: Öffentliche Ausschreibung
Eröffnung: 21.08.2020 14:00:00
Ende der Zuschlagsfrist: 08.12.2020
Abgabeort: Stadtverwaltung Sangerhausen; Markt 7a; 06526 Sangerhausen
Ausführungsbeginn: 01.01.2021
Ausführungsende: 31.12.2021
Erstellt mit: GXML Toolbox V3.3 R20220330, ORCA AVA 25.0.5 - Professional Edition 25.00.05, 14.09.2026

## 01 Instandhaltung der Straßenbeleuchtung

### Titel 01 Instandhaltung der Straßenbeleuchtung für die 14 Ortsteile von Sangerhausen

*Hinweis: Vorbemerkung / Beschreibung*
Art und Umfang

1.) Der Bieter (Auftragnehmer) erbringt für die im Bereich der 14 Ortsteile des Stadtgebietes Sangerhausen
gelegenen Straßenbeleuchtungsanlagen, eine Reparaturdienstleisung für die Instandhaltung der Straßenbeleuchtung. Das Vertragswerk stellt eine Rahmenvereinbarung, auf der Grundlage eines Leistungsverzeichnisses dar, in dem Bauleistungen als Einheitspreispositionen beschrieben sind.
Es sind Reparaturleistungen für die Straßenbeleuchtung im kleineren bis mittleren Umfang, im Gesamtauftragswert von ca. 65.000 € brutto vorgesehen. Im Durchschnitt handelt es sich um Leistungen mit einen Einzelauftragswert von 150 € - 5.000 € brutto, max. bis 25.000 € brutto je nach Havariefall.

2.) Die vom Bieter (Auftragnehmer) im Reparaturfall zu erbringenden Leistungen beziehen sich
auf die Instandsetzung der Straßenbeleuchtung einschließlich aller erforderlichen Bauleistungen und dazugehörigen Materialien. Eine Auftragsvergabe erfolgt dann in Schriftform auf der Grundlage dieses LV für einzelne Objekte auf Nachweis und steht in Abhängigkeit der bestätigten Haushaltsmittel!  Die Angaben haben eine Orientierungsfunktion und erzeugen keinen Anspruch auf Auftragserteilung im angegebenen Umfang.
Nach Vollendung der Reparaturarbeiten ist die ordnungsgemäße Durchführung der Leistung dem Auftraggeber zu bestätigen und ein gemeinsames Aufmaß zu erstellen.

Die Rahmenvereinbarung hat eine Laufzeit von 1 Jahr, beginnend am 01.01.2027 bis zum 31.12.2027.
Es besteht jedoch die Möglichkeit der Verlängerung, um maximal zwei weitere Jahre. Die Verlängerung ist 6 Monate vor Ablauf der angegebenen Vertragszeit schriftlich anzuzeigen.

3.) Die Beauftragung der Leistung im Reparaturfall erfolgt innerhalb der Geschäftszeiten des Auftraggebers und durch einen verantwortlichen Mitarbeiter der Stadtverwaltung Sangerhausen.
Der Bieter (Auftragnehmer) erklärt sich bereit, im Reparaturfall die Arbeiten innerhalb von 3 Werktagen aufzunehmen und im Havariefall innerhalb von 24h, mit den Arbeiten zu beginnen.

4.) Der Bieter (Auftragnehmer) verpflichtet sich, die Anlagen entsprechend den allgemeinen
anerkannten Regeln der Technik zu reparieren bzw. Instand zu setzen. Alle Arbeiten sind sauber und sorgfältig entsprechend den Regeln des Handwerks, der Baukunst, den DIN- Vorschriften, den VDE Richtlinien und den Technischen Bestimmungen durchzuführen. Die technischen Vertragsgrundlagen für die Instandhaltung der Straßenbeleuchtung sind:
Vergabe und Vertragsordnung für Bauleistungen (VOB) in der neusten Fassung.

Zusätzliche Technische Vertragsbedingungen
Zusätzliche Technische Vertragsbedingungen (ZTV-E)
Starkstrom und Informationstechnik

1.2.0 Allgemeines
Die ZTV-E gelten in der neusten Ausgabe. Sollten Widersprüche auftreten, müssen diese mit dem
Auftraggeber bzw. seinen Vertretern vor Angebotsabgabe und Auftragserledigung abgestimmt werden.
Auf die Einhaltung des Gesundheitsschutzes und des Arbeitszeitgesetzes ist zu achten.

1.2.1 Reinhaltung der Baustelle
Die vom AN genutzten Baustellenflächen und Arbeitsbereiche sind im ordnungsgemäßen Zustand zu halten. Alle aus den Leistungen des AN herrührenden Schutt-, Abfall- und Verpackungsmaterialien sind jeweils
kurzfristig abzufahren. Nach Beendigung der Montageaktivitäten u. ä. sind vom AN alle Einrichtungen, Aggregate und sonstige Geräte wieder zu entfernen und die auftraggeberseitig zur Verfügung gestellten Flächen, Räume etc. ggf. zu reinigen und in den Ursprungszustand zu bringen.

1.2.2 Sicherung der Baustelle
Die Gefahr für sein Eigentum trägt der Auftragnehmer bis zur Abnahme durch den AG. Das eigene Gewerk ist während der Montagephase eigenverantwortlich zu schützen.

1.2.3 Baustellen-Koordination und Überwachung
Der Auftragnehmer hat für eine ausreichend qualifizierte und verantwortliche Fachbauleitung zur Überwachung und Koordination der Montagen vor Ort zu sorgen. Hierzu gehört, dass sowohl Fachbauleitung, als auch die verantwortlichen Obermonteure fachliche Abstimmungen in deutscher Sprache durchführen können.

1.2.4 Personaleinsatz
Der Auftragnehmer ist verpflichtet, den Personaleinsatz auf der Baustelle den jeweiligen Erfordernissen anzupassen. Der Auftraggeber oder dessen Vertreter können den Auftragnehmer mündlich oder schriftlich
unterrichten, wenn sie bemerken, dass der Fortschritt der Montagearbeiten
unzureichend ist. In einem solchen Fall ist der Auftraggeber oder dessen Vertreter ermächtigt, wenn es sich erweist, dass ernsthafte Verzögerungen durch das Verschulden des Auftragnehmers auftreten, auf Verstärkung der Arbeitsgruppen, Arbeiten in doppelter Schicht oder Überstunden zu bestehen, ohne dass diese zusätzlich vergütet werden.

Stundenlohnarbeiten, Tagesberichte und Abrechnung
Tagesberichte und Stundenlohnnachweise sind unmittelbar nach der Bauausführung für den Arbeitstag zu erstellen und dem AG mit der Abrechnung als Nachweis (Aufmaß) vorzulegen.
Es liegt ausschließlich im Ermessendes Auftragnehmers die Stundensätze anzuordnen sowie zu vergüten.
Arbeitsunterbrechungen infolge von Schlechtwetter (z.B. Regen) oder anderer schlechter Witterung, gehen zu Lasten des Auftragnehmers und werden nicht vergütet.

1.2.5 Öffentliche Verkehrswege
Für die Benutzung von öffentlichen Verkehrsflächen (Straßen; Wege, Plätze etc.) sind vor Baubeginn die entsprechenden Genehmigungen durch den Auftragnehmer einzuholen.
Die Baustellen sind über die öffentlichen Verkehrswege zu erreichen. Die im Rahmen des Vertrages genutzten öffentlichen Verkehrsflächen sind entsprechend dem vorhandenen Zustand sauber zu halten.
Für Beeinträchtigungen bzw. Unfälle die durch Verschmutzung der öffentlichen Verkehrsflächen im Zuge der Abarbeitung des Einzelauftrages entstehen, haftet der Auftragnehmer.
Etwaige Schäden, die durch den Auftragnehmer zu verantworten sind, gehen zu seinen Lasten.

1.2.6 Zugänge / Zufahrten
Die Zufahrt für Anlieger, Notdienste und Lieferanten sind während der gesamten Baumaßnahme aufrecht zu erhalten. Zeitlich bedingte Beeinträchtigungen während der Baumaßnahme sind den Anliegern rechtzeitig vor Beginn mitzuteilen. Während der Bauzeit sind die Zugänge und Zufahrten der Anliegergrundstücke freizuhalten und wenn nötig provisorisch anzuschließen.

1.2.9 Ver- und Entsorgungsleitungen
Dem Auftragnehmer werden keine Anschlussmöglichkeiten an Ver- und Entsorgungsleitungen vom Auftraggeber zur Verfügung gestellt. Anschlussmöglichkeiten sind durch den Auftragnehmer zu organisieren. Die hierfür anfallenden Kosten, inkl. des Verbrauches, trägt der Auftragnehmer.

1.2.8 Schutz für Bereiche und Objekte
Bei Baustellen, die in bewohnten Gebieten liegen, ist die Geräuschbelastung durch Geräte, Maschinen, Fahrzeuge, etc., entsprechend der gesetzlichen Verordnungen, so gering wie möglich zu halten.
Staubbelästigung ist durch geeignete Maßnahmen zu unterbinden.
Bei allen Arbeiten, insbesondere bei Aufbruch- und Erdarbeiten, ist auf den zu erhaltenden Baumbestand sowie dem dazugehörigen Wurzelbestand Rücksicht zu nehmen. Hierbei ist mit äußerster Sorgfalt vorzugehen und der Baum im Kronen-, Stamm- und Wurzelbereich von mechanischen Beschädigungen zu schützen.
Es ist die DIN 18920 zu beachten und anzuwenden.
Beschädigungen an Bäumen sind unverzüglich dem Auftraggeber zu melden.
Die Kosten für die Regulierung der Schäden gehen zu Lasten des Auftragnehmers.
Bestehende Einfriedungen sind nicht zu beschädigen. Die Kosten für die Regulierung der Schäden gehen zu Lasten des Auftragnehmers.

1.2.9 Verkehrsführung / Verkehrssicherheit
Die Verkehrssicherungspflicht obliegt allein dem Auftragnehmer.
Die Bestimmungen der StVO und die Allgemeinen Verwaltungsvorschriften zur Straßenverkehrsordnung sind zu beachten. Durch den Auftragnehmer sind die entsprechenden verkehrsrechtlichen Anordnungen bei der Verkehrsbehörde der Stadt Sangerhausen, zu beantragen. Die Absperrung und Beschilderung hat entsprechend der verkehrsrechtlichen Anordnung zu erfolgen. In Falle einer Bauzeitenverschiebung - oder- Änderung hat der Auftragnehmer eigenverantwortlich die Änderung der verkehrsrechtlichen Anordnung über die Verkehrsbehörde der Stadt Sangerhausen, zu organisieren. Die Sicherung der Baustelle sowie alle dafür benötigten Genehmigungen, sind mit in die Einzelpositionen einzukalkulieren.

1.3 Technische Grundlagen
Dem Angebot liegen folgende Bedingungen zu Grunde:
Alle gesetzlichen Vorschriften und Richtlinien, insbesondere
1) Alle einschlägigen DIN-Normen;
2) VDI/VDE-Richtlinien;
3) die Energieeinsparverordnung
4) EMV-Gesetz
5) die DVGW-Arbeits- und Merkblätter;
6) die Arbeitsstättenrichtlinien und -verordnungen;
7) die Unfallverhütungsvorschriften (UVV)
8) Einschlägige örtliche Vorschriften, (Technische
Anschlussbedingungen, etc.);
9) Bestimmungen des Technischen Überwachungsvereins (TÜV)
10) Vorschriften des Gewerbeaufsichtsamtes
11) Allgemein anerkannte Regeln der Technik.
12.) ZTV A-StB in der aktuellen Fassung

1.4 Allgemeine Installationshinweise
Mit der Ausführung der Arbeiten dürfen nur Personen beauftragt werden, bei denen erforderliche Sachkunde und Erfahrung vorhanden sind. Mit der Angebotsabgabe, ist eine Kopie des Installateurausweises des für den Betrieb zuständigen Netzbetreibers oder der Eintrag im Bundesinstallateurverzeichnisses vorzulegen.
Der Auftragnehmer übernimmt die Gewähr für die einwandfreie Ausführung der gesamten in dieser Leistungsbeschreibung aufgeführten Anlagen. Die im Leistungsverzeichnis aufgeführten Leistungen und Dimensionen sind überschlägig ermittelt. Die Materiallieferungen sind auf Basis der Montagepläne zu disponieren. Die Koordination mit anderen am Projekt beteiligten Gewerken hat vom
Auftragnehmer zu erfolgen. Dies gilt insbesondere für Bauangaben.

1.5 Technische Installationshinweise
Es sind für alle erforderlichen Montagehöhen entsprechende Gerüste und Arbeitsbühnen vorzuhalten.

1.6 Leuchten und Lampen
Technische Mindestanforderungen:
Elektrische Eigenschaften
Sämtliche Leuchten müssen folgende Zeichen tragen:
a) VDE- und CE-Zeichen
b) Funkschutzzeichen N = Normal nach VDE

Durchführung
Bei der Arbeitsausführung ist für sicheren Stand sorgen. Spannungsführende Anlagenteile im Arbeitsbereich, soweit erforderlich sind abzudecken. Treten Schwierigkeiten bei der Arbeit auf, die eine Fortführung der Arbeiten in Frage stellen, so ist die Arbeit abzubrechen und der AG ist sofort in Kenntnis zu setzen.
Die Arbeiten dürfen nicht ausgeführt werden
--- in nassen und engen Räumen,
--- bei schlechten Lichtverhältnissen,
--- in feuer- und explosionsgefährdeten Bereichen.
Wenn ein Kabel aufgelegt wird, ist durch geeignete Maßnahmen sicherzustellen, dass nicht parallel an einem anderen Arbeitsort dasselbe Kabel zeitgleich aufgelegt wird.
Weitere rechtlich verbindliche und zu beachtende Bestimmungen:
- BGV A3
- BGR A3
- VDE 0105-100

#### Bereich 01.01 Fahrtkostenpauschale zum Einsatzort

*Hinweis: Anfahrtspauschale zum Einsatzort*
Anfahrtpauschale zum Einsatzort
An-und Abfahrt des gesamten Maschinenzuges, inkl.
des Hubsteigers oder Hebebühne

**01.01.1 Ortsteile Oberröblingen, Riestedt und Gonna**
Anfahrtspauschale zu verschiedenen Einsatzorten
Menge: 1,000 St

**01.01.2 Ortsteile Grillenberg, Obersdorf und Wippra(mit Popperode und Hayda)**
Anfahrtspauschale zu verschiedenen Einsatzorten
Menge: 1,000 St

**01.01.3 Ortsteile Lengefeld, Morungen, Großleinungen und Wettelrode**
Anfahrtspauschale zu verschiedenen Einsatzorten
Menge: 1,000 St

**01.01.4 Ortsteile Horla, Rotha, Wolfsberg und Breitenbach**
Anfahrtspauschale zu verschiedenen Einsatzorten
Menge: 1,000 St

#### Bereich 01.02 Leuchtmittelaustausch, Leuchtenkopfaustausch und Mastpflege

*Hinweis: Instandhaltung und Austausch einschl. Pflege der Leuchtmittel*
Instandhaltung und Austausch einschl. Pflege der Leuchtmittel
Alle nachfolgend beschriebenen Arbeiten verstehen sich
einschließlich der erforderlichen Arbeiten zur
Verkehrssicherung, Spannungsfreischaltungs,
sowie der Baustelleneinrichtung und -räumung.
Bei Austausch oder Ergänzung von Bau- oder Einbauteilen
ist die Demontage der Altteile einschließlich der
fachgerechten Entsorgung dieser Teile in den jeweiligen
Einheitspreis des Austauschelementes einzurechnen.
Alle neu eingesetzten Teile sind betriebsfertig
verkabelt und verdrahtet zu montieren.
Folgende Arbeiten sind bei dem anstehenden Austausch
von Leuchtmitteln/Leuchtköpfen an den Leuchten und Masten zusätzlich
zu verrichten:
· Leuchten jeweils komplett von innen und außen
· reinigen.
·
· Schrauben und Klemmen auf Festigkeit prüfen und ggf.
  festdrehen.
·
· die Dichtungen an den Leuchten säubern und einfetten.
·
· Rohrausleger und Ansatzstutzen auf festen Halt prüfen
und ggf. nachziehen.
·
· Wannenbefestigung einfetten und nachjustieren.
·
· Beschädigte Leuchten entsprechend den Positionen im LV
  ersetzen.

**01.02.1 NAV - E100 W liefern und einbauen**
Natriumdampf-Hochdrucklampe E100 W liefern und einbauen
Vorhandenes defektes Leuchtmittel ausbauen und entsorgen.

Fabrikat: '.........'

Hersteller: '.........'
Menge: 10,000 St

**01.02.2 NAV - E150 W liefern und einbauen**
Natriumdampf-Hochdrucklampe E150 W liefern und einbauen
Vorhandenes defektes Leuchtmittel ausbauen und entsorgen.

Fabrikat: '.........'

Hersteller: '.........'
Menge: 10,000 St

**01.02.3 LED Leuchtmittel**
Ersatz für HQL und NAV Leuchtmittel
einschließlich aller dafür benötigten Teile und Umbauarbeiten
liefern und einbauen

Fabrikat: '.........'

Hersteller: '.........'
Menge: 120,000 St

**01.02.4 Mastaufsatzleuchtkopf wechseln Leipziger Leuchten**
Aufsatzleuchte verschiedener Fabrikate demontieren und entsorgen. Neue Aufsatzleuchte LED
Fa. Leipziger Leuchten oder vergleichbar liefern und montieren, einschl. aller dafür benötigten Elektroteile und Umbauarbeiten

Fabrikat: '.........'

Hersteller: '.........'
Menge: 2,000 St

**01.02.5 Mastaufsatzleuchtkopf wechseln Schuch**
Aufsatzleuchte verschiedener Fabrikate demontieren und entsorgen. Neue Aufsatzleuchte LED
Fa. Schuch oder vergleichbar liefern und montieren, einschl. aller dafür benötigten Elektroteile und Umbauarbeiten

Fabrikat: '.........'

Hersteller: '.........'
Menge: 10,000 St

**01.02.6 Mastaufsatzleuchtkopf wechseln GEWISS**
Aufsatzleuchte verschiedener Fabrikate demontieren und entsorgen. Neue Aufsatzleuchte LED
Fa. GEWISS (Produkt GWR5211B30K)
liefern und montieren, einschl. aller dafür benötigten Elektroteile und Umbauarbeiten

Fabrikat: '.........'

Hersteller: '.........'
Menge: 6,000 St

**01.02.7 Dämmerungsschalter liefern und einbauen**
Dämmerungsschalter aller Art für Straßenbeleuchtung liefern und einbauen.
Vorhandenen Dämmerungsschalter ausbauen und entsorgen.

Fabrikat: '.........'

Hersteller: '.........'
Menge: 5,000 St

**01.02.8 Sicherung 10 A**
Sicherung 10 A aller Art für Straßenbeleuchtung liefern und einbauen. Alte Sicherung ausbauen und entsorgen.

Fabrikat: '.........'

Hersteller: '.........'
Menge: 5,000 St

**01.02.9 Sicherung 15 A**
Sicherung 15 A aller Art für Straßenbeleuchtung liefern und einbauen. Alte Sicherung ausbauen und entsorgen.

Fabrikat: '.........'

Hersteller: '.........'
Menge: 5,000 St

**01.02.10 Sicherung 20 A**
Sicherung 20 A aller Art für Straßenbeleuchtung liefern und einbauen. Alte Sicherung ausbauen und entsorgen.

Fabrikat: '.........'

Hersteller: '.........'
Menge: 5,000 St

**01.02.11 Sicherung 25 A**
Sicherung 25 A aller Art für Straßenbeleuchtung liefern und einbauen. Alte Sicherung ausbauen und entsorgen.

Fabrikat: '.........'

Hersteller: '.........'
Menge: 5,000 St

**01.02.12 Sicherung 30 A**
Sicherung 30 A aller Art für Straßenbeleuchtung liefern und einbauen. Alte Sicherung ausbauen und entsorgen.

Fabrikat: '.........'

Hersteller: '.........'
Menge: 5,000 St

**01.02.13 Sicherung 35 A**
Sicherung 35 A aller Art für Straßenbeleuchtung liefern und einbauen. Alte Sicherung ausbauen und entsorgen.

Fabrikat: '.........'

Hersteller: '.........'
Menge: 5,000 St

#### Bereich 01.03 Leuchtmaste

*Hinweis: Leuchtmaste*
Leuchtmaste
Alle nachfolgend beschriebenen Arbeiten verstehen sich
einschließlich der erforderlichen Arbeiten zur
Verkehrssicherung, Spannungsfreischaltungs,
sowie der Baustelleneinrichtung und -räumung.
Bei Austausch oder Ergänzung von Bau- oder Einbauteilen
ist die Demontage der Altteile einschließlich der
fachgerechten Entsorgung dieser Teile in den jeweiligen
Einheitspreis des Austauschelementes einzurechnen.
Alle neu eingesetzten Teile sind betriebsfertig
verkabelt und verdrahtet zu montieren.

**01.03.1 Straßenleuchte versetzen LPH 6,0 - 12,0 Meter**
In dieser Position müssen allen nachgenannten
Leistungen inklusive Nebenleistungen aller Art für das
Versetzen einer Leuchtenposition mit einer
Lichtpunkthöhe von 6,00 bis zu 12,0 Meter kalkuliert
werden

--- Demontage von Leuchte, Reinigung, Einlagerung
  beim AN, inklusive aller elektrotechnischen Arbeiten
--- Demontage des Masstsystems, Reinigung,
  Einlagerung auf dem Lagergelände des AN
--- Kabelverlängerung und Muffeninstallation für
  Altposition der Leuchte
--- Abtransport des Fundamentes, Entsorgung, Verfüllen
  der Grube mit den fachlich einwandfreien
  Füllmaterialen unter Berücksichtigung der fachlichen
  Normen
--- Oberflächenwiederherstellung
--- Mastinstallation an der neuen Position, mit
  Fundament und allen Nebenarbeiten
--- Kabelverlegearbeiten mit allen Muffen und
  Anschlüssen
--- Leuchteninstallation auf dem Mast, mit allen
  elektrotechnischen Leistungen und Anschlussarbeiten
--- Oberflächenwiederherstellung
--- Zeichnung eines Kabelplans mit der neuen
  Leuchtenposition

In diese Position sind alle notwendigen Materialen und
Leistungen zu kalkulieren, welche eine betriebsfertige
Funktion des neuen Beleuchtungsstandort sicherstellt.
Dies gilt auch einschl. für die Tiefbauarbeiten sowie auch für die Bereitstellung der benötigten Hebebühne
Menge: 2,000 St

**01.03.2 Aufsatzmast LPH bis 3,0 m wechseln**
Leuchtstelle, mit Fundamentrohr oder Betonfundament komplett wechseln. LPH bis 3,0 m.
Rückbau alter Mast, neuen Mast liefern und einbauen.
Leuchte oder Scheinwerfer abklemmen und
demontieren, sowie Ausbauen der Lampen. Demontage Leuchtenzuleitung. Demontage des
Sicherungskastens im/am Beleuchtungsmast. Freilegen und Ausbauen des alten Mastes. Ggf. Entfernen und
Abfahren des Betonfundamentes.
Grundplatte mittels Hakenschrauben an Mastfuß befestigen. Einsetzen
und Ausrichten des Mastes. Montage Kantenschutz. Einführen des Kabels. Einbringen des zur Verfüllung
geeigneten Aushubes sowie lagenweises Verdichten, ggf. Liefern des Verfüllmaterials. Die Oberfläche
entsprechend den vorgefundenen Gegebenheiten wiederherstellen inklusive Lieferung des Materials.
Abfuhr des verdrängten Aushubmaterials. Liefern des Sandes bis zu einer Korngröße von 2 mm zur
Verfüllung des Stahlmasts bis Höhe Erdaustritt. Befestigen des Sicherungskasten im/am Beleuchtungsmast.
Bis zu 3 Kabel anpassen, absetzen und betriebsfertig anschließen. Einschrauben der Sicherungen. Montieren
der Leuchte am Beleuchtungsträger. Einziehen, Anpassen, Absetzen und Anschließen der Leuchtenzuleitung
im Sicherungskasten sowie in der Leuchte, ggf. liefern der Leuchtenzuleitung. Einsetzen der Lampen.
Funktionsprobe durchführen.
In die Position ist die Bereitstellung der benötigten Hebebühne mit einzukalkulieren.

Fabrikat: '.........'

Hersteller: '.........'
Menge: 2,000 St

**01.03.3 Aufsatzmast LPH bis 4,0 m wechseln**
Leuchtstelle, mit Fundamentrohr oder Betonfundament komplett wechseln. LPH bis 4,0 m.
Rückbau alter Mast, neuen Mast liefern und einbauen.
Leuchte oder Scheinwerfer abklemmen und
demontieren, sowie Ausbauen der Lampen. Demontage Leuchtenzuleitung. Demontage des
Sicherungskastens im/am Beleuchtungsmast. Freilegen und Ausbauen des alten Mastes. Ggf. Entfernen und
Abfahren des Betonfundamentes.
Grundplatte mittels Hakenschrauben an Mastfuß befestigen. Einsetzen
und Ausrichten des Mastes. Montage Kantenschutz. Einführen des Kabels. Einbringen des zur Verfüllung
geeigneten Aushubes sowie lagenweises Verdichten, ggf. Liefern des Verfüllmaterials. Die Oberfläche
entsprechend den vorgefundenen Gegebenheiten wiederherstellen inklusive Lieferung des Materials.
Abfuhr des verdrängten Aushubmaterials. Liefern des Sandes bis zu einer Korngröße von 2 mm zur
Verfüllung des Stahlmasts bis Höhe Erdaustritt. Befestigen des Sicherungskasten im/am Beleuchtungsmast.
Bis zu 3 Kabel anpassen, absetzen und betriebsfertig anschließen. Einschrauben der Sicherungen. Montieren
der Leuchte am Beleuchtungsträger. Einziehen, Anpassen, Absetzen und Anschließen der Leuchtenzuleitung
im Sicherungskasten sowie in der Leuchte, ggf. liefern der Leuchtenzuleitung. Einsetzen der Lampen.
Funktionsprobe durchführen.
In die Position ist die Bereitstellung der benötigten Hebebühne mit einzukalkulieren.

Fabrikat: '.........'

Hersteller: '.........'
Menge: 2,000 St

**01.03.4 Aufsatzmast LPH bis 6,0 m wechseln**
Leuchtstelle, mit Fundamentrohr oder Betonfundament komplett wechseln. LPH bis 6,0 m.
Rückbau alter Mast, neuen Mast liefern und einbauen.
Leuchte oder Scheinwerfer abklemmen und
demontieren, sowie Ausbauen der Lampen. Demontage Leuchtenzuleitung. Demontage des
Sicherungskastens im/am Beleuchtungsmast. Freilegen und Ausbauen des alten Mastes. Ggf. Entfernen und
Abfahren des Betonfundamentes.
Grundplatte mittels Hakenschrauben an Mastfuß befestigen. Einsetzen
und Ausrichten des Mastes. Montage Kantenschutz. Einführen des Kabels. Einbringen des zur Verfüllung
geeigneten Aushubes sowie lagenweises Verdichten, ggf. Liefern des Verfüllmaterials. Die Oberfläche
entsprechend den vorgefundenen Gegebenheiten wiederherstellen inklusive Lieferung des Materials.
Abfuhr des verdrängten Aushubmaterials. Liefern des Sandes bis zu einer Korngröße von 2 mm zur
Verfüllung des Stahlmasts bis Höhe Erdaustritt. Befestigen des Sicherungskasten im/am Beleuchtungsmast.
Bis zu 3 Kabel anpassen, absetzen und betriebsfertig anschließen. Einschrauben der Sicherungen. Montieren
der Leuchte am Beleuchtungsträger. Einziehen, Anpassen, Absetzen und Anschließen der Leuchtenzuleitung
im Sicherungskasten sowie in der Leuchte, ggf. liefern der Leuchtenzuleitung. Einsetzen der Lampen.
Funktionsprobe durchführen.
In die Position ist die Bereitstellung der benötigten Hebebühne mit einzukalkulieren.

Fabrikat: '.........'

Hersteller: '.........'
Menge: 2,000 St

**01.03.5 Aufsatzmast LPH bis 9,0 m wechseln**
Leuchtstelle, mit Fundamentrohr oder Betonfundament komplett wechseln. LPH bis 9,0 m.
Rückbau alter Mast, neuen Mast liefern und einbauen.
Leuchte oder Scheinwerfer abklemmen und
demontieren, sowie Ausbauen der Lampen. Demontage Leuchtenzuleitung. Demontage des
Sicherungskastens im/am Beleuchtungsmast. Freilegen und Ausbauen des alten Mastes. Ggf. Entfernen und
Abfahren des Betonfundamentes. Grundplatte mittels Hakenschrauben an Mastfuß befestigen. Einsetzen
und Ausrichten des Mastes. Montage Kantenschutz. Einführen des Kabels. Einbringen des zur Verfüllung
geeigneten Aushubes sowie lagenweises Verdichten, ggf. Liefern des Verfüllmaterials. Die Oberfläche
entsprechend den vorgefundenen Gegebenheiten wiederherstellen inklusive Lieferung des Materials.
Abfuhr des verdrängten Aushubmaterials. Liefern des Sandes bis zu einer Korngröße von 2 mm zur
Verfüllung des Stahlmasts bis Höhe Erdaustritt. Befestigen des Sicherungskasten im/am Beleuchtungsmast.
Bis zu 3 Kabel anpassen, absetzen und betriebsfertig anschließen. Einschrauben der Sicherungen. Montieren
der Leuchte am Beleuchtungsträger. Einziehen, Anpassen, Absetzen und Anschließen der Leuchtenzuleitung
im Sicherungskasten sowie in der Leuchte, ggf. liefern der Leuchtenzuleitung. Einsetzen der Lampen.
Funktionsprobe durchführen.
In die Position ist die Bereitstellung der benötigten Hebebühne mit einzukalkulieren.

Fabrikat: '.........'

Hersteller: '.........'
Menge: 2,000 St

**01.03.6 Aufsatzmast LPH bis 12,0 m**
Leuchtstelle, mit Fundamentrohr oder Betonfundament komplett wechseln. LPH bis 12,0 m.
Rückbau alter Mast, neuen Mast liefern und einbauen.
Leuchte oder Scheinwerfer abklemmen und
demontieren, sowie Ausbauen der Lampen. Demontage Leuchtenzuleitung. Demontage des
Sicherungskastens im/am Beleuchtungsmast. Freilegen und Ausbauen des alten Mastes. Ggf. Entfernen und
Abfahren des Betonfundamentes. Grundplatte mittels Hakenschrauben an Mastfuß befestigen. Einsetzen
und Ausrichten des Mastes. Montage Kantenschutz. Einführen des Kabels. Einbringen des zur Verfüllung
geeigneten Aushubes sowie lagenweises Verdichten, ggf. Liefern des Verfüllmaterials. Die Oberfläche
entsprechend den vorgefundenen Gegebenheiten wiederherstellen inklusive Lieferung des Materials.
Abfuhr des verdrängten Aushubmaterials. Liefern des Sandes bis zu einer Korngröße von 2 mm zur
Verfüllung des Stahlmasts bis Höhe Erdaustritt. Befestigen des Sicherungskasten im/am Beleuchtungsmast.
Bis zu 3 Kabel anpassen, absetzen und betriebsfertig anschließen. Einschrauben der Sicherungen. Montieren
der Leuchte am Beleuchtungsträger. Einziehen, Anpassen, Absetzen und Anschließen der Leuchtenzuleitung
im Sicherungskasten sowie in der Leuchte, ggf. liefern der Leuchtenzuleitung. Einsetzen der Lampen.
Funktionsprobe durchführen.
In die Position ist die Bereitstellung der benötigten Hebebühne mit einzukalkulieren.

Fabrikat: '.........'

Hersteller: '.........'
Menge: 2,000 St

**01.03.7 Fundamentrohr / Hülsenrohr liefern und einbauen**
Fundamentrohr liefern und einbauen bis DN 450 und Länge bis 1200 mm liefern und einbauen, einschl. aller Erdarbeiten.
Fundamentrohres nach geeignetem Verfahren in der
vorgeschriebenen Größe für alle Bodenarten. Einsetzen und Ausrichten des Fundamentrohres. Einpassen
des Kabeldurchführungsstutzens und Einführen der Kabelenden. Einbringen des zur Verfüllung geeigneten
Aushubes sowie lagenweises Verdichten, ggf. Liefern des Verfüllmaterials. Deckel schließen. Ggf.
Oberfläche entsprechend den vorgefundenen Gegebenheiten wiederherstellen inklusive Lieferung des Materials.

Fabrikat: '.........'

Hersteller: '.........'
Menge: 2,000 St

#### Bereich 01.04 Kabelschaden

*Hinweis: Kabelschaden*
Kabelschaden
Alle nachfolgend beschriebenen Arbeiten verstehen sich
einschließlich der erforderlichen Arbeiten zur
Verkehrssicherung, Spannungsfreischaltungs,
sowie der Baustelleneinrichtung und -räumung.
Bei Austausch oder Ergänzung von Bau- oder Einbauteilen
ist die Demontage der Altteile einschließlich der
fachgerechten Entsorgung dieser Teile in den jeweiligen
Einheitspreis des Austauschelementes einzurechnen.
Alle neu eingesetzten Teile sind betriebsfertig
verkabelt und verdrahtet zu montieren.

**01.04.1 Messwagen zur Fehlerortung**
Messwagen zur Fehlerortung.
In diese Position ist das Anfahren, Bereitstellen und das Ausführen der Fehlersuche einzukalkulieren.
Menge: 1,000 h

**01.04.2 Montagegrube unbefestigt**
Baugrube (B/L/T) 2,00m x 1,50m x 1,50m als Montagegrube,
Montagegrube für die Reparatur des georteten Kabelfehlers,
profilgerecht ausheben.
Vergütet wird der Abtrag der Oberfläche und Wiederherstellung Oberboden unbefestigt
Wiedereinbaufähigen Aushub seitlich lagern
bzw. laden und zum Zwischenlager fahren
und wieder einbauen, verdrängter oder zur Verfüllung
ungeeigneter Boden wird Eigentum des
AN und ist zu beseitigen. Deponiegebühren sind in den
EP einzukalkulieren, der
Entsorgungsnachweis ist vorzulegen.
Inkl. der Herstellung (Wiederherstellung) der
Bettung bestehend  mind. 10cm / und Abdeckung ca.
20cm mit 0/2 Sand entsprechend der DIN
4124. Verfüllung und Verdichtung nach dem Merkblatt
für das Verfüllen von Leitungsgräben.
Menge: 1,000 St

**01.04.3 Montagegrube Pflaster**
Baugrube (B/L/T) 2,00m x 1,50m x 1,50m als Montagegrube,
Montagegrube für die Reparatur des georteten Kabelfehlers,
profilgerecht ausheben.
Vergütet wird der Abtrag der Oberfläche und Wiederherstellung Pflaster nach ZTV Pflaster-StB aller Art
Wiedereinbaufähigen Aushub seitlich lagern
bzw. laden und zum Zwischenlager fahren
und wieder einbauen, verdrängter oder zur Verfüllung
ungeeigneter Boden wird Eigentum des
AN und ist zu beseitigen. Deponiegebühren sind in den
EP einzukalkulieren, der
Entsorgungsnachweis ist vorzulegen.
Inkl. der Herstellung (Wiederherstellung) der
Bettung bestehend  mind. 10cm / und Abdeckung ca.
20cm mit 0/2 Sand entsprechend der DIN
4124. Verfüllung und Verdichtung nach dem Merkblatt
für das Verfüllen von Leitungsgräben.
Menge: 1,000 St

**01.04.4 Montagegrube Asphalt**
Baugrube (B/L/T) 2,00m x 1,50m x 1,50m als Montagegrube,
Montagegrube für die Reparatur des georteten Kabelfehlers,
profilgerecht ausheben.
Vergütet wird der Abtrag der Oberfläche und Wiederherstellung Asphalt nach ZTV Asphalt-StB und RSTO Richtlinien, einschließlich Fugenverguss
Wiedereinbaufähigen Aushub seitlich lagern
bzw. laden und zum Zwischenlager fahren
und wieder einbauen, verdrängter oder zur Verfüllung
ungeeigneter Boden wird Eigentum des
AN und ist zu beseitigen. Deponiegebühren sind in den
EP einzukalkulieren, der
Entsorgungsnachweis ist vorzulegen.
Inkl. der Herstellung (Wiederherstellung) der
Bettung bestehend  mind. 10cm / und Abdeckung ca.
20cm mit 0/2 Sand entsprechend der DIN
4124. Verfüllung und Verdichtung nach dem Merkblatt
für das Verfüllen von Leitungsgräben.
Menge: 1,000 St

**01.04.5 Leitungsgraben ungebundene Oberfläche**
Leitungsgraben herstellen und wieder verfüllen, einschließlich Sanbettung.

Vergütet wird der Abtrag der Oberfläche und Wiederherstellung
Wiedereinbaufähigen Aushub seitlich lagern
bzw. laden und zum Zwischenlager fahren
und wieder einbauen, verdrängter oder zur Verfüllung
ungeeigneter Boden wird Eigentum des
AN und ist zu beseitigen. Deponiegebühren sind in den
EP einzukalkulieren, der
Entsorgungsnachweis ist vorzulegen.
Inkl. der Herstellung (Wiederherstellung) der
Bettung bestehend  mind. 10cm / und Abdeckung ca.
20cm mit 0/2 Sand entsprechend der DIN
4124. Verfüllung und Verdichtung nach dem Merkblatt
für das Verfüllen von Leitungsgräben.

Oberfläche: ungebundene Oberfläche
Grabentiefe: bis 0,60 m
Grabenbreite: bis 0,30 m
Menge: 30,000 m

**01.04.6 Leitungsgraben Pflaster**
Leitungsgraben herstellen und wieder verfüllen, einschließlich Sanbettung.

Vergütet wird der Abtrag der Oberfläche und Wiederherstellung Pflaster nach ZTV Pflaster-StB aller Art
Wiedereinbaufähigen Aushub seitlich lagern
bzw. laden und zum Zwischenlager fahren
und wieder einbauen, verdrängter oder zur Verfüllung
ungeeigneter Boden wird Eigentum des
AN und ist zu beseitigen. Deponiegebühren sind in den
EP einzukalkulieren, der
Entsorgungsnachweis ist vorzulegen.
Inkl. der Herstellung (Wiederherstellung) der
Bettung bestehend  mind. 10cm / und Abdeckung ca.
20cm mit 0/2 Sand entsprechend der DIN
4124. Verfüllung und Verdichtung nach dem Merkblatt
für das Verfüllen von Leitungsgräben.

Oberfläche: Pflaster (alle Formate)
Grabentiefe: bis 0,60 m
Grabenbreite: bis 0,30 m
Menge: 20,000 m

**01.04.7 Leitungsgraben Asphalt**
Leitungsgraben herstellen und wieder verfüllen, einschließlich Sanbettung.

Vergütet wird der Abtrag der Oberfläche und Wiederherstellung Asphalt nach ZTV Asphalt-StB und RSTO Richtlinien, einschließlich Fugenverguss
Wiedereinbaufähigen Aushub seitlich lagern
bzw. laden und zum Zwischenlager fahren
und wieder einbauen, verdrängter oder zur Verfüllung
ungeeigneter Boden wird Eigentum des
AN und ist zu beseitigen. Deponiegebühren sind in den
EP einzukalkulieren, der
Entsorgungsnachweis ist vorzulegen.
Inkl. der Herstellung (Wiederherstellung) der
Bettung bestehend  mind. 10cm / und Abdeckung ca.
20cm mit 0/2 Sand entsprechend der DIN
4124. Verfüllung und Verdichtung nach dem Merkblatt
für das Verfüllen von Leitungsgräben.

Oberfläche: Asphalt (bis 15 cm)
Grabentiefe: bis 0,60 m
Grabenbreite: bis 0,30 m
Menge: 10,000 m

**01.04.8 Verlegung von Kabelschutzrohr mit Erdrakete**
Verlegung von Erdkabeln mit Erdrakete Duchmesser 65 bis 85
Grabenlose Leitungsverlegung mit Erdrakete unter gleichzeitiger Einziehung der Leitung mit Schutzrohr, einschl. der Herstellung aller erforderlichen Arbeiten. Mit inzukalkulieren
sind:
- Schutzrohr d 25 - d 75
- Alle erforderlichen Nebenarbeiten die zur
Durchführung der Arbeiten notwendig sind.
- Alle erforderlichen Geräte ,Werkzeuge und sonstige
Betriebsmittel, die zur Durchführung
erforderlich sind, auf die Baustelle bringen,
bereitstellen, betriebsfertig aufstellen und
abtransportieren.
Für Schutzrohr: d 25 bis d 75 für sandbettfreie Verlegung, ohne
Erdkabel, das Erdkabel wird gesondert vergütet.
Menge: 20,000 m

**01.04.9 Verbindungsmuffen**
Schrumpfverbindungsmuffen 5 x 1,5 bis 5 x 16 mm² liefern und montieren, einschlißlich Klemmmaterialien.

Fabrikat: '.........'

Hersteller: '.........'
Menge: 5,000 St

**01.04.10 Kabel / Leitung NYY liefern und verlegen 5 x 1,5 mm²**
Erdkabel NYY-J 5 x 1,5 mm² liefern und verlegen
Anforderungen an Leitungen und Kabel
Es dürfen nur Kabel und Leitungen mit Kupferleitern
verlegt werden. Sie müssen den VDE-Vorschriften
entsprechen. Die Kabel sind grundsätzlich in einer Länge,
also ohne Verbindungsmuffen, zu verlegen
Menge: 20,000 m

**01.04.11 Kabel / Leitung NYY liefern und verlegen 5 x 6 mm²**
Erdkabel NYY-J 5 x 6 mm² liefern und verlegen
Anforderungen an Leitungen und Kabel
Es dürfen nur Kabel und Leitungen mit Kupferleitern
verlegt werden. Sie müssen den VDE-Vorschriften
entsprechen. Die Kabel sind grundsätzlich in einer Länge,
also ohne Verbindungsmuffen, zu verlegen
Menge: 25,000 m

**01.04.12 Kabel / Leitung NYY liefern und verlegen 5 x 10 mm²**
Erdkabel NYY-J 5 x 10 mm² liefern und verlegen
Anforderungen an Leitungen und Kabel
Es dürfen nur Kabel und Leitungen mit Kupferleitern
verlegt werden. Sie müssen den VDE-Vorschriften
entsprechen. Die Kabel sind grundsätzlich in einer Länge,
also ohne Verbindungsmuffen, zu verlegen
Menge: 25,000 m

**01.04.13 Kabel / Leitung NYY liefern und verlegen 5 x 16 mm²**
Erdkabel NYY-J 5 x 16 mm² liefern und verlegen
Anforderungen an Leitungen und Kabel
Es dürfen nur Kabel und Leitungen mit Kupferleitern
verlegt werden. Sie müssen den VDE-Vorschriften
entsprechen. Die Kabel sind grundsätzlich in einer Länge,
also ohne Verbindungsmuffen, zu verlegen
Menge: 10,000 m

**01.04.14 Kabelwarnband mit schwarzem Aufdruck "Achtung Starkstromkabel", liefern und in T**
Kabelwarnband mit schwarzem Aufdruck
"Achtung Starkstromkabel", liefern und in Teillängen
fachgerecht einbauen
Menge: 1,000 m

#### Bereich 01.05 Hebebühnen

**01.05.1 Hebebühne 6,0 m LP bis 12,0 m LP - Höhe**
Bereitstellen einer Hebebühne von 6,0 m LP bis 12,0 m LP - Höhe .
Menge: 1,000 St

**01.05.2 Hebebühne bis 9,0 m LP bis 18,0 m LP- Höhe**
Bereitstellen einer Hebebühne von 9,0 m LP  bis 18,0 m LP- Höhe
Menge: 1,000 St

#### Bereich 01.06 Stundenlohnarbeiten

**01.06.1 Hilfskraft**
Stundensatz Hilskraft
Stundenlohnarbeiten sind durch Arbeitskräfte auf
Anordnung des AG auszuführen.
Angeboten wird für die jeweilige Arbeitskraft ein
Verrechnungssatz, der sämtliche Aufwendungen enthält,
insbesondere den tatsächlichen Lohn mit den Zuschlägen
für Gemeinkosten, Sozialkassenbeiträgen,
vermögenswirksamen Leistungen und dgl. sowie aller
Lohn- bzw. Gehaltsnebenkosten.
Abgerechnet werden nur vor Ort (Baustelle / Einsatzort)
geleistete Stunden.
Menge: 1,000 h

**01.06.2 Facharbeiter / Monteur**
Facharbeiter / Monteur
Stundenlohnarbeiten sind durch Arbeitskräfte auf
Anordnung des AG auszuführen.
Angeboten wird für die jeweilige Arbeitskraft ein
Verrechnungssatz, der sämtliche Aufwendungen enthält,
insbesondere den tatsächlichen Lohn mit den Zuschlägen
für Gemeinkosten, Sozialkassenbeiträgen,
vermögenswirksamen Leistungen und dgl. sowie aller
Lohn- bzw. Gehaltsnebenkosten.
Abgerechnet werden nur vor Ort (Baustelle / Einsatzort)
geleistete Stunden.
Menge: 1,000 h

**01.06.3 Meister**
Meisterstunden
Stundenlohnarbeiten sind durch Arbeitskräfte auf
Anordnung des AG auszuführen.
Angeboten wird für die jeweilige Arbeitskraft ein
Verrechnungssatz, der sämtliche Aufwendungen enthält,
insbesondere den tatsächlichen Lohn mit den Zuschlägen
für Gemeinkosten, Sozialkassenbeiträgen,
vermögenswirksamen Leistungen und dgl. sowie aller
Lohn- bzw. Gehaltsnebenkosten.
Abgerechnet werden nur vor Ort (Baustelle / Einsatzort)
geleistete Stunden.
Menge: 1,000 h
